# Equip premuntat d'impulsió per a circuit de calefacció a alta temperatura

- Propietat de l'arxiu: CYPE INGENIEROS, S.A.
- Format: FIEBDC-3/2002
- Divisa: EUR
- Costos indirectes: 3.00 %
- IVA: 21.00 %

**ICS110** U Equip premuntat d'impulsió per a circuit de calefacció a alta temperatura, DN 25 mm, amb bomba de circulació electrònica, claus de tall d'esfera amb termòmetres en impulsió i en retorn, claus de tall en impulsió i en retorn, vàlvula de retenció en retorn i carcassa de polietilè expandit de 15 mm d'espessor per a aïllament tèrmic.
Equip premuntat d'impulsió per a circuit de calefacció a alta temperatura, DN 25 mm, amb bomba de circulació electrònica, claus de tall d'esfera amb termòmetres en impulsió i en retorn, claus de tall en impulsió i en retorn, vàlvula de retenció en retorn i carcassa de polietilè expandit de 15 mm d'espessor per a aïllament tèrmic. Totalment muntat, connexionat i provat.
Inclou: Replanteig. Col·locació dels components del grup. Connexionat.
Criteri d'amidament de projecte: Nombre d'unitats previstes, segons documentació gràfica de Projecte.
Criteri de mesura d'obra: Es mesurarà el nombre d'unitats realment executades segons especificacions de Projecte.

| Codi | Ut | Descripció | Rendiment | Preu | Import |
|---|---|---|---|---|---|
| mt38alb880a | U | Equip premuntat d'impulsió per a circuit de calefacció a alta temperatura, DN 25 mm, amb bomba de circulació electrònica, claus de tall d'esfera amb termòmetres en impulsió i en retorn, claus de tall en impulsió i en retorn, vàlvula de retenció en retorn i carcassa de polietilè expandit de 15 mm d'espessor per a aïllament tèrmic. (material) | 1.000 | 482.07 | 482.07 |
| mo011 | h | Oficial 1ª muntador. (mà d'obra) | 0.232 | 25.32 | 5.87 |
| mo080 | h | Ajudant muntador. (mà d'obra) | 0.232 | 21.75 | 5.05 |
| % | % | Costos directes complementaris | 2 % | 492.99 | 9.86 |
|  |  | Costos directes |  |  | 502.85 |
